# Reinigung Grünanlagen
Angebotsaufforderung (GAEB DA XML 3.3, DA83)
Projekt: SV-003
Währung: EUR
Auftraggeber: Umweltbetrieb Bremen, Willy-Brandt-Platz 7, 28215 Bremen
Erstellt mit: GXML Toolbox V3.3 R20230829, iTWO_64 V24.0.1022, 31.03.2026

## 1 Reinigung GA und AB-Leerung Bezirk 4 2026-27
Datum: 31.03.2026

### Bereich 1 Vorbemerkungen

*Hinweis: Die zur Reinigung ausgeschriebenen Grünanlagen befinden sich*
I. Angaben zu den Grünanlagen

Lage:
Die zur Reinigung ausgeschriebenen Grünanlagen befinden sich im Bezirk 4 - Bremen-Süd-West.

Bei Auftragserteilung werden dem Auftragnehmer Übersichtspläne über die zu reinigenden Grünanlagen ausgehändigt.

Art der Arbeiten:
Die Arbeiten beinhalten die Reinigung der Grünflächen von jeglichem Unrat und die Leerung der Abfallbehälter.

II. Arbeitsablauf
Containergestellung/ Entsorgung:
Der gesammelte Abfall ist unverzüglich zu den bezirksweise auf den Betriebshöfen aufgestellten Sammelcontainern zu transportieren. Dabei sind die Dienst- bzw. Öffnungszeiten der Betriebshöfe zu beachten und die Anlieferung mit dem jeweiligen Ansprechpartner vor Ort abzustimmen.
Außerhalb der Dienstzeiten der Betriebshöfe (z.B. am Wochenende) ist der gesammelte Abfall auf dem Gelände des AN zwischenzulagern und muss am nächstmöglichen Termin zum zugehörigen Betriebshof verbracht werden.

Der Sammelcontainer für die im Bezirk 4 gesammelten Abfälle befindet sich im
Betriebshof Schweersweg 39, 28277 Bremen bzw. auf dem Lagerplatz Am Friesenwerder, 28199 Bremen.
Die Anlieferung ist mit Herrn Gohdes (für Schweersweg) bzw. Herrn Hoopmann (für Lagerplatz Am Friesenwerder) abzustimmen.

Vom AN zu beschaffende Genehmigungen:
Sammlung und Beförderung des Abfalls (zu den Sammelcontainern auf den Betriebshöfen) hat der AN  nach § 53 Kreislaufwirtschaftgesetz vor Aufnahme der Tätigkeit der zuständigen Behörde anzuzeigen
(SUKW, Referat 23 "Kreislauf- und Abfallwirtschaft).

III.  Abrechnung

Die Abrechnung erfolgt monatlich gegen Nachweis nach geleisteten Arbeitsgängen, getrennt nach den Positionen:
- Regelreinigung Fläche,
- Sonderreinigung Fläche im Rahmen der Drogenstrategie
  der Stadt Bremen sowie Spritzen sammeln
- Leerung Abfallbehälter in Grünanlagen und
- Flächenreinigung und AB-Leerung auf Spielplätzen.

Die Pflegegänge sind den Bezirksmeistern (siehe Ansprechpartner) auf Pflegeberichten (Vorgabe durch den UBB) der Firma anzuzeigen bzw. in einer vom AG vorgegebenen tabellarischen Form zu dokumentieren und sofort nach der Leistungserbringung zur Unterschrift vorzulegen.

Ansprechpartner vor Ort sind:
Herr Gohdes,  Tel: 0421/361-3513
Herr Hoopmann,  Tel: 0421/361-9925

### Bereich 2 Reinigungsarbeiten Bezirk 4 2025-26

#### Abschnitt 2.1 Grünzug Werdersee Nordufer KTR 3715

**2.1.10 Regel- Flächenreinigung, werktags**
Regel- Reinigung Grünzug Werdersee Nordufer
KTR: 3715

Papier, Dosen, Flaschen, Plastiktüten und sonstigen Unrat auf Pflanz-, Wege-, Rasen- und Sandflächen sammeln, laden, und zum Sammelcontainer auf dem Betriebshof Schweersweg 39, 28277 Bremen befördern.

Auf Sand-, Rasen- und Wegeflächen sind ebenfalls Glasscherben zu beseitigen.

Fläche:  143.761,00 m²

Zeitraum:  01.06.2026 - 30.04.2027

Reinigungstag:  Freitag

Anzahl der Reinigungsgänge:  48 (1x wöchentlich)

Abrechnung nach Anzahl der Reinigungsgänge

Ansprechpartner:
Herr Gohdes, Tel: 0421/361- 3513
Menge: 48,000 St

**2.1.20 Regel- Flächenreinigung, an Sonn- und Feiertagen**
Regel- Reinigung Grünzug Werdersee Nordufer
KTR: 3715

Papier, Dosen, Flaschen, Plastiktüten und sonstigen Unrat auf Pflanz-, Wege-, Rasen- und Sandflächen sammeln, laden, und zum Sammelcontainer auf dem Betriebshof Schweersweg 39, 28277 Bremen befördern.

Auf Sand-, Rasen- und Wegeflächen sind ebenfalls Glasscherben zu beseitigen.

Fläche:  143.761,00 m²

Zeitraum:  01.06.2026 - 30.04.2027

Reinigungstag:  Freitag an Feiertagen

Anzahl der Reinigungsgänge: 4

Abrechnung nach Anzahl der Reinigungsgänge

Ansprechpartner:
Herr Gohdes, Tel: 0421/361- 3513
Menge: 4,000 St

**2.1.30 Abfallbehälterleerung, werktags**
Abfallbehälterleerung im Grünzug Werdersee Nordufer
KTR 3715

Abfallbehälter bis 70 l leeren,
falls erforderlich Umkreisreinigung (1,5 m Radius um den jeweiligen Papierkorb) vornehmen,
Abfall laden, abfahren und zum Sammelcontainer auf dem Betriebshof Schweersweg 39, 28277 Bremen befördern.

Anzahl der Abfallbehälter: 6 St.

Zeitraum:  01.06.2026 - 30.04.2027

Leerungsstage:  Mo/ Fr an Werktagen

Anzahl der Leerungsgänge:  98 (2x wöchentlich)

Abfallbehältergrößen:  4 x bis 55 l
  2 x bis 70 l

Abrechnung nach Anzahl der Leerungsgänge.

Ansprechpartner:
Herr Gohdes, Tel: 0421/361- 3513
Menge: 98,000 St

**2.1.40 Abfallbehälterleerung, an Sonn- und Feiertagen**
Abfallbehälterleerung im Grünzug Werdersee Nordufer
KTR 3715
Abfallbehälter bis 70 l leeren,
falls erforderlich Umkreisreinigung (1,5 m Radius um den jeweiligen Papierkorb) vornehmen,
Abfall laden, abfahren und zum Sammelcontainer auf dem Betriebshof Schweersweg 39, 28277 Bremen befördern.

Anzahl der Abfallbehälter: 6 St.

Zeitraum:  01.06.2026 - 30.04.2027

Leerungstage:  Mo/ Fr an Feiertagen

Anzahl der Leerungsgänge:  6 x

Abfallbehältergrößen:  4 x bis 55 l
  2 x bis 70 l

Abrechnung nach Anzahl der Leerungsgänge.

Ansprechpartner:
Herr Gohdes, Tel: 0421/361- 3513
Menge: 6,000 St

#### Abschnitt 2.2 Kleine Weser (Wilhelm- Kaisen- Brücke bis Badestrand) KTR 3721

**2.2.10 Regel- Flächenreinigung, werktags**
Regel- Reinigung Grünanlage Kleine Weser Nordufer (Wilhelm- Kaisen- Brücke bis Badestrand) KTR. 3721

Papier, Dosen, Flaschen, Plastiktüten und sonstigen Unrat auf Pflanz-, Wege-, Rasen- und Sandflächen sammeln, laden, abfahren und zum Sammelcontainer auf dem Betriebshof Schweersweg 39, 28277 Bremen befördern.

Auf Sand-, Rasen- und Wegeflächen sind ebenfalls Glasscherben zu beseitigen.

Fläche:  59.945,88 m²

Zeitraum:  01.06.2026 - 30.04.2027

Reinigungstag:  Freitag

Anzahl der Reinigungsgänge:  48 (1x wöchentlich)

Abrechnung nach Anzahl der Reinigungsgänge

Ansprechpartner:
Herr Gohdes, Tel: 0421/361- 3513
Menge: 48,000 St

**2.2.20 Regel- Flächenreinigung, an Sonn- und Feiertagen**
Regel- Reinigung Grünanlage Kleine Weser Nordufer (Wilhelm- Kaisen- Brücke bis Badestrand) KTR. 3721

Papier, Dosen, Flaschen, Plastiktüten und sonstigen Unrat auf Pflanz-, Wege-, Rasen- und Sandflächen sammeln, laden, abfahren und zum Sammelcontainer auf dem Betriebshof Schweersweg 39, 28277 Bremen befördern.

Auf Sand-, Rasen- und Wegeflächen sind ebenfalls Glasscherben zu beseitigen.

Fläche:  59.954,88 m²

Zeitraum:  01.06.2026 - 30.04.2027

Reinigungstag:  Freitag an Feiertagen

Anzahl der Reinigungsgänge:  4

Abrechnung nach Anzahl der Reinigungsgänge

Ansprechpartner:
Herr Gohdes, Tel: 0421/361- 3513
Menge: 4,000 St

**2.2.30 Abfallbehälterleerung, werktags**
Abfallbehälterleerung in der Grünanlage
Kleine Weser Nordufer (Wilhelm-Kaisen-Brücke bis Badestrand) - KTR 3721

Abfallbehälter wie unten beschrieben leeren,
falls erforderlich Umkreisreinigung (1,5 m Radius um den jeweiligen Papierkorb) vornehmen,
Abfall laden, abfahren und zum Sammelcontainer auf dem Betriebshof Schweersweg 39, 28277 Bremen befördern.

Anzahl der Abfallbehälter: 13 St.

Zeitraum:  01.06.2026 - 30.04.2027

Leerungstage:  Mo/ Fr, werktags

Anzahl der Leerungsgänge:  98 (2x wöchentlich)

Abfallbehältergrößen:  7 x bis 55 l
  1 x bis 70 l
  5 x bis 120 l

Abrechnung nach Anzahl der Leerungsgänge.

Ansprechpartner:
Herr Gohdes, Tel: 0421/361- 3513
Menge: 98,000 St

**2.2.40 Abfallbehälterleerung, an Sonn- und Feiertagen**
Abfallbehälterleerung in der Grünanlage
Kleine Weser Nordufer (Wilhelm-Kaisen-Brücke bis Badestrand) - KTR 3721

Abfallbehälter wie unten beschrieben leeren,
falls erforderlich Umkreisreinigung (1,5 m Radius um den jeweiligen Papierkorb) vornehmen,
Abfall laden, abfahren und zum Sammelcontainer auf dem Betriebshof Schweersweg 39, 28277 Bremen befördern.

Anzahl der Abfallbehälter: 13 St.

Zeitraum:  01.06.2026 - 30.04.2027

Leerungstage:  Mo./ Fr. an Feiertagen

Anzahl der Leerungsgänge:  6 x

Abfallbehältergrößen:  7 x bis 55 l
  1 x bis 70 l
  5 x bis 120 l

Abrechnung nach Anzahl der Leerungsgänge.

Ansprechpartner:
Herr Gohdes, Tel: 0421/361- 3513
Menge: 6,000 St

#### Abschnitt 2.3 Kleine Weser - Teilbereich Juliushöhe - KTR 3721

**2.3.10 Sonder- Flächenreinigung Drogenstrategie, werktags**
Sonder- Reinigung im Rahmen der Drogenstrategie
Grünanlage Kleine Weser- Teilbereich Juliushöhe - Sonderbereich lt. Plan
KTR: 3721

Papier, Dosen, Flaschen, Plastiktüten und sonstigen Unrat auf Pflanz-, Wege-, Rasen- und Sandflächen sammeln, laden, abfahren und zum Sammelcontainer auf dem Betriebshof Schweersweg 39, 28277 Bremen befördern.

Auf Sand-, Rasen- und Wegeflächen sind ebenfalls Glasscherben zu beseitigen.

Fläche:  17.236,00 m²

Zeitraum:  01.06.2026 - 30.04.2027

Reinigungstage:  in Abhängigkeit der
  Witterung auf Abruf
  bis zu 5 x / Woche
  an Werktagen

Anzahl der Reinigungsgänge:  76

Abrechnung nach Anzahl der Reinigungsgänge

Ansprechpartner:
Herr Gohdes, Tel: 0421/361- 3513
Menge: 76,000 St

**2.3.20 Sonder- Flächenreinigung Drogenstrategie, an Feiertagen**
Sonder- Reinigung im Rahmen der Drogenstrategie
Grünanlage Kleine Weser- Teilbereich Juliushöhe - Sonderbereich lt. Plan
KTR: 3721

Papier, Dosen, Flaschen, Plastiktüten und sonstigen Unrat auf Pflanz-, Wege-, Rasen- und Sandflächen sammeln, laden, abfahren und zum Sammelcontainer auf dem Betriebshof Schweersweg 39, 28277 Bremen befördern.

Auf Sand-, Rasen- und Wegeflächen sind ebenfalls Glasscherben zu beseitigen.

Fläche:  17.236,00 m²

Zeitraum:  01.06.2026 - 30.04.2027

Reinigungstage:  in Abhängigkeit der
  Witterung auf Abruf
  an Feiertagen an Mo-Do.

Anzahl der Reinigungsgänge:  4

Abrechnung nach Anzahl der Reinigungsgänge

Ansprechpartner:
Herr Gohdes, Tel: 0421/361- 3513
Menge: 4,000 St

**2.3.30 Spritzen einsammeln und entsorgen**
Spritzen sammeln
Grünanlage Kleine Weser- Teilbereich Juliushöhe - Sonderbereich lt. Plan
KTR: 3721

Spritzen und Kanülen auf Pflanz-, Wege-, Rasen- und Sandflächen in stichsicheren Behältnissen sammeln, laden und zum Sammelcontainer auf dem Betriebshof Schweersweg 39, 28277 Bremen  befördern.

Fläche:  17.236,00 m²

Zeitraum:  01.06.2026 - 30.04.2027

Reinigungstage:  3 x wöchentlich,
  nach Anweisung des AG

Anzahl der Reinigungsgänge:  117
Menge: 117,000 St

**2.3.40 Abfallbehälterleerung, werktags**
Abfallbehälterleerung in der Grünanlage Kleine Weser,
KTR. 3721, Teilbereich Juliushöhe - Sonderbereich lt. Plan,

Abfallbehälter leeren,
falls erforderlich Umkreisreinigung (1,5 m Radius um den jeweiligen Papierkorb) vornehmen,
Abfall laden, abfahren und zum Sammelcontainer auf dem Betriebshof Schweersweg 39, 28277 Bremen befördern.

Anzahl Abfallbehälter:  5 x bis 120 l

Zeitraum:  01.06.2026 - 30.04.2027

Leerungstage:  in Abhängigkeit der
  Witterung auf Abruf
  bis zu 4 x / Woche
  an Werktagen

Anzahl der Leerungsgänge:  80

Abrechnung nach Anzahl der Leerungsgänge.

Ansprechpartner:
Herr Gohdes, Tel: 0421/361- 3513
Menge: 80,000 St

**2.3.50 Abfallbehälterleerung, an Sonn- und Feiertagen**
Abfallbehälterleerung in der Grünanlage Kleine Weser,
KTR. 3721, Teilbereich Juliushöhe - Sonderbereich lt. Plan,

Abfallbehälter leeren,
falls erforderlich Umkreisreinigung (1,5 m Radius um den jeweiligen Papierkorb) vornehmen,
Abfall laden, abfahren und zum Sammelcontainer auf dem Betriebshof Schweersweg 39, 28277 Bremenbefördern.

Anzahl Abfallbehälter:  5 x bis 120 l

Zeitraum:  01.06.2026 - 30.04.2027

Leerungstage:  in Abhängigkeit der
  Witterung auf Abruf
  an Sonn- und Feiertagen

Anzahl der Leerungsgänge:  38

Abrechnung nach Anzahl der Leerungsgänge.

Ansprechpartner:
Herr Gohdes, Tel: 0421/361- 3513
Menge: 38,000 St

#### Abschnitt 2.4 Grünzug Dammacker- Buntentorsteinweg- Kornstraße KTR 5712

**2.4.10 Regel-Flächenreinigung, werktags**
Regel- Reinigung Grünzug Dammacker- Buntentorsteinweg- Kornstraße - KTR 5712

Papier, Dosen, Flaschen, Plastiktüten und sonstigen Unrat auf Pflanz-, Wege-, Rasen- und Sandflächen sammeln, laden, abfahren und zum Sammelcontainer auf dem Betriebshof Schweersweg 39, 28277 Bremen befördern.

Auf Sand-, Rasen- und Wegeflächen sind ebenfalls Glasscherben zu beseitigen.

Fläche:  21.136,00 m²

Zeitraum:  01.06.2026 - 30.04.2027

Reinigungstag:  Freitag

Anzahl der Reinigungsgänge:  48 (1x wöchentlich)

Abrechnung nach Anzahl der Reinigungsgänge

Ansprechpartner:
Herr Gohdes, Tel: 0421/361- 3513
Menge: 48,000 St

**2.4.20 Regel- Flächenreinigung, an Sonn- und Feiertagen**
Regel- Reinigung Grünzug Dammacker- Buntentorsteinweg- Kornstraße - KTR 5712

Papier, Dosen, Flaschen, Plastiktüten und sonstigen Unrat auf Pflanz-, Wege-, Rasen- und Sandflächen sammeln, laden, abfahren und zum Sammelcontainer auf dem Betriebshof Schweersweg 39, 28277 Bremen befördern.

Auf Sand-, Rasen- und Wegeflächen sind ebenfalls Glasscherben zu beseitigen.

Fläche:  21.136,00 m²

Zeitraum:  01.06.2026 - 30.04.2027

Reinigungstag:  Freitag, an Feiertagen

Anzahl der Reinigungsgänge:  4x

Abrechnung nach Anzahl der Reinigungsgänge

Ansprechpartner:
Herr Gohdes, Tel: 0421/361- 3513
Menge: 4,000 St

**2.4.30 Abfallbehälterleerung, werktags**
Abfallbehälterleerung im Grünzug Dammacker -Buntentorsteinweg - Kornstraße KTR 5712

Abfallbehälter leeren,
falls erforderlich Umkreisreinigung (1,5 m Radius um den jeweiligen Papierkorb) vornehmen,
Abfall laden, abfahren und zum Sammelcontainer auf dem Betriebshof Schweersweg 39, 28277 Bremen  befördern.

Anzahl der Abfallbehälter: 5 St.

Zeitraum:  01.06.2026 - 30.04.2027

Leerungstage:  Mo./ Fr. an Werktagen

Anzahl der Leerungsgänge:  98 (2 x wöchentlich)

Abfallbehältergröße:  bis 55 l

Abrechnung nach Anzahl der Leerungsgänge.

Ansprechpartner:
Herr Gohdes, Tel: 0421/361- 3513
Menge: 98,000 St

**2.4.40 Abfallbehälterleerung, an Sonn- und Feiertagen**
Abfallbehälterleerung im Grünzug Dammacker -Buntentorsteinweg - Kornstraße KTR 5712

Abfallbehälter leeren,
falls erforderlich Umkreisreinigung (1,5 m Radius um den jeweiligen Papierkorb) vornehmen,
Abfall laden, abfahren und zum Sammelcontainer auf dem Betriebshof Schweersweg 39, 28277 Bremen  befördern.

Anzahl der Abfallbehälter: 5 St.

Zeitraum:  01.06.2026 - 30.04.2027

Leerungstage:  Mo./ Fr. an Feiertagen

Anzahl der Leerungsgänge:  6 x
Abfallbehältergröße:  bis 55 l

Abrechnung nach Anzahl der Leerungsgänge.

Ansprechpartner:
Herr Gohdes, Tel: 0421/361- 3513
Menge: 6,000 St

#### Abschnitt 2.5 Flutrinne Südufer Werdersee KTR 5715

**2.5.10 Regel- Flächenreinigung, werktags**
Regel- Reinigung Flutrinne Südufer Werdersee - KTR 5715

Papier, Dosen, Flaschen, Plastiktüten und sonstigen Unrat auf Pflanz-, Wege-, Rasen- und Sandflächen sammeln, laden, abfahren und zum Sammelcontainer auf dem Betriebshof Schweersweg 39, 28277 Bremen  befördern.

Auf Sand-, Rasen- und Wegeflächen sind ebenfalls Glasscherben zu beseitigen.

Fläche:  84.261,00 m²

Zeitraum:  01.06.2026 - 30.04.2027

Reinigungstag:  Freitag, an Werktagen

Anzahl der Reinigungsgänge:  48 (1x wöchentlich)

Abrechnung nach Anzahl der Reinigungsgänge

Ansprechpartner:
Herr Gohdes, Tel: 0421/361- 3513
Menge: 48,000 St

**2.5.20 Regel- Flächenreinigung, an Sonn- und Feiertagen**
Regel- Reinigung Flutrinne Südufer Werdersee - KTR 5715

Papier, Dosen, Flaschen, Plastiktüten und sonstigen Unrat auf Pflanz-, Wege-, Rasen- und Sandflächen sammeln, laden, abfahren und zum Sammelcontainer auf dem Betriebshof Schweersweg 39, 28277 Bremen  befördern.
Auf Sand-, Rasen- und Wegeflächen sind ebenfalls Glasscherben zu beseitigen.

Fläche:  84.261,00 m²

Zeitraum:  01.06.2026 - 30.04.2027

Reinigungstag:  Freitag, an Feiertagen

Anzahl der Reinigungsgänge:  4

Abrechnung nach Anzahl der Reinigungsgänge

Ansprechpartner:
Herr Gohdes, Tel: 0421/361- 3513
Menge: 4,000 St

**2.5.30 Abfallbehälterleerung, werktags**
Abfallbehälterleerung in der Grünanlage Flutrinne Südufer Werdersee - KTR 5715

Abfallbehälter leeren,
falls erforderlich Umkreisreinigung (1,5 m Radius um den jeweiligen Papierkorb) vornehmen,
Abfall laden, abfahren und zum Sammelcontainer auf dem Betriebshof Schweersweg 39, 28277 Bremen  befördern.

Anzahl der Abfallbehälter: 28 St.

Zeitraum:  01.06.2026 - 30.04.2027

Leerungstage:  Mo./ Fr. an Werktagen

Anzahl der Leerungsgänge:  98 (2 x wöchentlich)

Abfallbehältergröße:  bis 70 l

Abrechnung nach Anzahl der Leerungsgänge.

Ansprechpartner:
Herr Gohdes, Tel: 0421/361- 3513
Menge: 98,000 St

**2.5.40 Abfallbehälterleerung, an Sonn- und Feiertagen**
Abfallbehälterleerung in der Grünanlage Flutrinne Südufer Werdersee - KTR 5715 -

Abfallbehälter leeren,
falls erforderlich Umkreisreinigung (1,5 m Radius um den jeweiligen Papierkorb) vornehmen,
Abfall laden, abfahren und zum Sammelcontainer auf dem Betriebshof Schweersweg 39, 28277 Bremen befördern.

Anzahl der Abfallbehälter: 28 St.

Zeitraum:  01.06.2026 - 30.04.2027

Leerungstage:  Mo./ Fr. an Feiertagen

Anzahl der Leerungsgänge:  6 x

Abfallbehältergröße:  bis 70 l

Abrechnung nach Anzahl der Leerungsgänge.

Ansprechpartner:
Herr Gohdes, Tel: 0421/361- 3513
Menge: 6,000 St

#### Abschnitt 2.6 Flutrinne Südufer Werdersee - Teilbereich Deichschart - KTR 5715

**2.6.10 Sonder- Flächenreinigung Drogenstrategie, werktags**
Sonder- Reinigung im Rahmen der Drogenstrategie Grünanlage Flutrinne Südufer Werdersee- Teilbereich Deichschart - KTR 5715

Papier, Dosen, Flaschen, Plastiktüten und sonstigen Unrat auf Pflanz-, Wege-, Rasen- und Sandflächen sammeln, laden, abfahren und zum Sammelcontainer auf dem Betriebshof Schweersweg 39, 28277 Bremen befördern.

Auf Sand-, Rasen- und Wegeflächen sind ebenfalls Glasscherben zu beseitigen.

Fläche:  23.939,00 m²

Zeitraum:  01.06.2026 - 30.04.2027

Reinigungstage:  in Abhängigkeit der
  Witterung auf Abruf
  bis zu 5 x / Woche
  an Werktagen

Anzahl der Reinigungsgänge:  76

Abrechnung nach Anzahl der Reinigungsgänge

Ansprechpartner:
Herr Gohdes, Tel: 0421/361- 3513
Menge: 76,000 St

**2.6.20 Sonder- Flächenreinigung Drogenstrategie, an Feiertagen**
Sonder- Reinigung im Rahmen der Drogenstrategie
Grünanlage Flutrinne Südufer Werdersee- Teilbereich Deichschart - KTR 5715

Papier, Dosen, Flaschen, Plastiktüten und sonstigen Unrat auf Pflanz-, Wege-, Rasen- und Sandflächen sammeln, laden, abfahren und zum Sammelcontainer auf dem Betriebshof Schweersweg 39, 28277 Bremen  befördern.

Auf Sand-, Rasen- und Wegeflächen sind ebenfalls Glasscherben zu beseitigen.

Fläche:  23.939,00 m²

Zeitraum:  01.06.2026 - 30.04.2027

Reinigungstage:  in Abhängigkeit der
  Witterung auf Abruf
  an Feiertagen an Mo-Do.

Anzahl der Reinigungsgänge:  4

Abrechnung nach Anzahl der Reinigungsgänge

Ansprechpartner:
Herr Gohdes, Tel: 0421/361- 3513
Menge: 4,000 St

**2.6.30 Spritzen einsammeln und entsorgen**
Spritzen sammeln
Grünanlage Flutrinne Südufer Werdersee- Teilbereich Deichschart - KTR 5715

Spritzen und Kanülen auf Pflanz-, Wege-, Rasen- und Sandflächen in stichsicheren Behältnissen sammeln, laden und zum Sammelcontainer auf dem Betriebshof Schweersweg 39, 28277 Bremen  befördern.

Fläche:  23.939,00 m²

Zeitraum:  01.06.2026 - 30.04.2027

Reinigungstage:  3 x wöchentlich,
  nach Anweisung des AG

Anzahl der Reinigungsgänge:  117
Menge: 117,000 St

**2.6.40 Abfallbehälterleerung, werktags**
Abfallbehälterleerung in der
Grünanlage Flutrinne Südufer Werdersee- Teilbereich Deichschart - KTR 5715

Abfallbehälter leeren,
falls erforderlich Umkreisreinigung (1,5 m Radius um den jeweiligen Papierkorb) vornehmen,
Abfall laden, abfahrenund zum Sammelcontainer auf dem Betriebshof Schweersweg 39, 28277 Bremen befördern.

Anzahl der Abfallbehälter: 15 St.

Zeitraum:  01.06.2026 - 30.04.2027

Leerungstage:  in Abhängigkeit der
  Witterung auf Abruf
  bis zu 4 x / Woche
  an Werktagen

Anzahl der Leerungsgänge:  80

Abfallbehältergröße:  bis 70 l

Abrechnung nach Anzahl der Leerungsgänge.

Ansprechpartner:
Herr Gohdes, Tel: 0421/361- 3513
Menge: 80,000 St

**2.6.50 Abfallbehälterleerung, an Sonn- und Feiertagen**
Abfallbehälterleerung in der
Grünanlage Flutrinne Südufer Werdersee- Teilbereich Deichschart - KTR 5715

Abfallbehälter leeren,
falls erforderlich Umkreisreinigung (1,5 m Radius um den jeweiligen Papierkorb) vornehmen,
Abfall laden, abfahren und zum Sammelcontainer auf dem Betriebshof Schweersweg 39, 28277 Bremen  befördern.

Anzahl der Abfallbehälter: 15 St.

Zeitraum:  01.06.2026 - 30.04.2027

Leerungstage:  in Abhängigkeit der
  Witterung auf Abruf
  an Sonn- und Feiertagen

Anzahl der Leerungsgänge:  38

Abfallbehältergrößen:  bis 70 l

Abrechnung nach Anzahl der Leerungsgänge.

Ansprechpartner:
Herr Gohdes, Tel: 0421/361- 3513
Menge: 38,000 St

#### Abschnitt 2.7 Huckelrieder Park - KTR 5721

**2.7.10 Regel- Flächenreinigung, werktags**
Regel- Reinigung der Grünanlage Huckelrieder Park - KTR 5721

Papier, Dosen, Flaschen, Plastiktüten und sonstigen Unrat auf Pflanz-, Wege-, Rasen- und Sandflächen sammeln, laden, abfahren und zum Sammelcontainer auf dem Betriebshof Schweersweg 39, 28277 Bremen befördern.

Auf Sand-, Rasen- und Wegeflächen sind ebenfalls Glasscherben zu beseitigen.

Fläche:  18.510,00 m²

Zeitraum:  01.06.2026 - 30.04.2027

Reinigungstag:  Mo/ Fr, an Werktagen

Anzahl der Reinigungsgänge:  98 (2x wöchentlich)

Abrechnung nach Anzahl der Reinigungsgänge

Ansprechpartner:
Herr Gohdes, Tel: 0421/361- 3513
Menge: 98,000 St

**2.7.20 Regel- Flächenreinigung, an Sonn- und Feiertagen**
Regel- Reinigung der Grünanlage Huckelrieder Park - KTR 5721

Papier, Dosen, Flaschen, Plastiktüten und sonstigen Unrat auf Pflanz-, Wege-, Rasen- und Sandflächen sammeln, laden, abfahren und zum Sammelcontainer auf dem Betriebshof Schweersweg 39, 28277 Bremen befördern.

Auf Sand-, Rasen- und Wegeflächen sind ebenfalls Glasscherben zu beseitigen.

Fläche:  18.510,00 m²

Zeitraum:  01.06.2026 - 30.04.2027

Reinigungstag:  Freitag, an Feiertagen

Anzahl der Reinigungsgänge:  4

Abrechnung nach Anzahl der Reinigungsgänge

Ansprechpartner:
Herr Gohdes, Tel: 0421/361- 3513
Menge: 4,000 St

**2.7.30 Abfallbehälterleerung, werktags**
Abfallbehälterleerung in der
Grünanlage Huckelrieder Park - KTR 5721

Abfallbehälter leeren,
falls erforderlich Umkreisreinigung (1,5 m Radius um den jeweiligen Papierkorb) vornehmen,
Abfall laden, abfahren und zum Sammelcontainer auf dem Betriebshof Schweersweg 39, 28277 Bremen  befördern.

Anzahl der Abfallbehälter: 11 St.

Zeitraum:  01.06.2026 - 30.04.2027

Leerungstag:  Mo./Mi./ Fr. an Werktagen

Anzahl der Leerungsgänge:  150 (3 x wöchentlich)

Abfallbehältergröße:  bis 55 l

Abrechnung nach Anzahl der Leerungsgänge.

Ansprechpartner:
Herr Gohdes, Tel: 0421/361- 3513
Menge: 150,000 St

**2.7.40 Abfallbehälterleerung, an Sonn- und Feiertagen**
Abfallbehälterleerung in der
Grünanlage Huckelrieder Park - KTR 5721

Abfallbehälter leeren,
falls erforderlich Umkreisreinigung (1,5 m Radius um den jeweiligen Papierkorb) vornehmen,
Abfall laden, abfahren und zum Sammelcontainer auf dem Betriebshof Schweersweg 39, 28277 Bremen befördern.

Anzahl der Abfallbehälter: 11 St.

Zeitraum:  01.06.2026 - 30.04.2027

Leerungstag:  Mo./ Fr. an Feiertagen

Anzahl der Leerungsgänge:  6

Abfallbehältergröße:  bis 55 l

Abrechnung nach Anzahl der Leerungsgänge.

Ansprechpartner:
Herr Gohdes, Tel: 0421/361- 3513
Menge: 6,000 St

#### Abschnitt 2.8 Piepe KTR 5727

**2.8.10 Regel- Flächenreinigung, werktags**
Regel- Reinigung der Grünanlage Piepe - KTR 5727

Papier, Dosen, Flaschen, Plastiktüten und sonstigen Unrat auf Pflanz-, Wege-, Rasen- und Sandflächen sammeln, laden, abfahren und zum Sammelcontainer auf dem Betriebshof Schweersweg 39, 28277 Bremen befördern.

Auf Sand-, Rasen- und Wegeflächen sind ebenfalls Glasscherben zu beseitigen.

Fläche:  29.229,50 m²

Zeitraum:  01.06.2026 - 30.04.2027

Reinigungstag:  Mo./ Fr., an Werktagen

Anzahl der Reinigungsgänge:  98 (2x wöchentlich)

Abrechnung nach Anzahl der Reinigungsgänge

Ansprechpartner:
Herr Gohdes, Tel: 0421/361- 3513
Menge: 98,000 St

**2.8.20 Regel- Flächenreinigung, an Sonn- und Feiertagen**
Regel- Reinigung der Grünanlage Piepe - KTR 5727

Papier, Dosen, Flaschen, Plastiktüten und sonstigen Unrat auf Pflanz-, Wege-, Rasen- und Sandflächen sammeln, laden, abfahren und zum Sammelcontainer auf dem Betriebshof Schweersweg 39, 28277 Bremen befördern.

Auf Sand-, Rasen- und Wegeflächen sind ebenfalls Glasscherben zu beseitigen.

Fläche:  29.229,50 m²

Zeitraum:  01.06.2026 - 30.04.2027

Reinigungstag:  Freitag, an Feiertagen

Anzahl der Reinigungsgänge:  4

Abrechnung nach Anzahl der Reinigungsgänge

Ansprechpartner:
Herr Gohdes, Tel: 0421/361- 3513
Menge: 4,000 St

**2.8.30 Abfallbehälterleerung, werktags**
Abfallbehälterleerung in der Grünanlage Piepe -KTR 5727 -

Abfallbehälter leeren,
falls erforderlich Umkreisreinigung (1,5 m Radius um den jeweiligen Papierkorb) vornehmen,
Abfall laden, abfahren und zum Sammelcontainer auf dem Betriebshof Schweersweg 39, 28277 Bremen befördern.

Anzahl der Abfallbehälter: 10 St.

Zeitraum:  01.06.2026 - 30.04.2027

Leerungstage:  Mo./ Mi./ Fr. an Werktagen

Anzahl der Leerungsgänge:  150 ( 3 x wöchentlich)

Abfallbehältergröße:  5 x bis 55l
  5 x bis 70 l

Abrechnung nach Anzahl der Leerungsgänge.

Ansprechpartner:
Herr Gohdes, Tel: 0421/361- 3513
Menge: 150,000 St

**2.8.40 Abfallbehälterleerung, an Sonn- und Feiertagen**
Abfallbehälterleerung in der Grünanlage Piepe - KTR 5727 -

Abfallbehälter leeren,
falls erforderlich Umkreisreinigung (1,5 m Radius um den jeweiligen Papierkorb) vornehmen,
Abfall laden, abfahren und zum Sammelcontainer auf dem Betriebshof Schweersweg 39, 28277 Bremen befördern.

Anzahl der Abfallbehälter: 10 St.

Zeitraum:  01.06.2026 - 30.04.2027

Leerungstage:  Mo./ Fr. an Feiertagen

Anzahl der Leerungsgänge:  6 x

Abfallbehältergröße:  5 x bis 55l
  5 x bis 70 l

Abrechnung nach Anzahl der Leerungsgänge.

Ansprechpartner:
Herr Gohdes, Tel: 0421/361- 3513
Menge: 6,000 St

**2.8.50 Sonderfläche Schwankhalle, Abfallbehälter werktags**
Abfallbehälterleerung in der Grünanlage Piepe - KTR 5727 -
Sonderfläche Schwankhalle

Abfallbehälter leeren,
falls erforderlich Umkreisreinigung (1,5 m Radius um den jeweiligen Papierkorb) vornehmen,
Abfall laden, abfahren und zum Sammelcontainer auf dem Betriebshof Schweersweg 39, 28277 Bremen befördern.

Anzahl der Abfallbehälter: 3 St.

Zeitraum:  01.06.2026 - 30.04.2027

Leerungstage:  Di./ Mi./ Do./Sa an Werktagen

Anzahl der Leerungsgänge:  70

Abfallbehältergröße:  3 x bis 70 l

Abrechnung nach Anzahl der Leerungsgänge.

Ansprechpartner:
Herr Gohdes, Tel: 0421/361- 3513
Menge: 70,000 St

**2.8.60 Sonderfläche Schwankhalle, Abfallbehälter an Sonn- und Feiertagen**
Abfallbehälterleerung in der Grünanlage Piepe - KTR 5727 -
Sonderfläche Schwankhalle

Abfallbehälter leeren,
falls erforderlich Umkreisreinigung (1,5 m Radius um den jeweiligen Papierkorb) vornehmen,
Abfall laden, abfahren und zum Sammelcontainer auf dem Betriebshof Schweersweg 39, 28277 Bremen befördern.

Anzahl der Abfallbehälter: 3 St.

Zeitraum:  01.06.2026 - 30.04.2027

Leerungstage:  an Sonn- und Feiertagen

Anzahl der Leerungsgänge:  18

Abfallbehältergröße:  3 x bis 70 l

Abrechnung nach Anzahl der Leerungsgänge.

Ansprechpartner:
Herr Gohdes, Tel: 0421/361- 3513
Menge: 18,000 St

#### Abschnitt 2.9 Piepe KTR 5727 Teilfläche gemäß Anlage Kartenausschnitt

**2.9.10 Sonder- Flächenreinigung Drogenstrategie, werktags**
Sonder- Reinigung im Rahmen der Drogenstrategie
Grünanlage Piepe - KTR 5727
Teilfläche gemäß Anlage Kartenausschnitt

Papier, Dosen, Flaschen, Plastiktüten und sonstigen Unrat auf Pflanz-, Wege-, Rasen- und Sandflächen sammeln, laden, abfahren und zum Sammelcontainer auf dem Betriebshof Schweersweg 39, 28277 Bremen befördern.

Auf Sand-, Rasen- und Wegeflächen sind ebenfalls Glasscherben zu beseitigen.

Fläche:  4.764,27 m²

Zeitraum:  01.06.2026 - 30.04.2027

Reinigungstage:  3 x wöchentlich
  nach Anweisung des AG
  an Werktagen

Anzahl der Reinigungsgänge:  117

Abrechnung nach Anzahl der Reinigungsgänge

Ansprechpartner:
Herr Gohdes, Tel: 0421/361- 3513
Menge: 117,000 St

**2.9.20 Sonder- Flächenreinigung Drogenstrategie, an Feiertagen**
Sonder- Reinigung im Rahmen der Drogenstrategie
Grünanlage Piepe - KTR 5727
Teilfläche gemäß Anlage Kartenausschnitt

Papier, Dosen, Flaschen, Plastiktüten und sonstigen Unrat auf Pflanz-, Wege-, Rasen- und Sandflächen sammeln, laden, abfahren und zum Sammelcontainer auf dem Betriebshof Schweersweg 39, 28277 Bremen  befördern.

Auf Sand-, Rasen- und Wegeflächen sind ebenfalls Glasscherben zu beseitigen.

Fläche:  4.764,27 m²

Zeitraum:  01.06.2026 - 30.04.2027

Reinigungstage:  in Abhängigkeit der
  Witterung auf Abruf
  an Feiertagen an Mo-Do.

Anzahl der Reinigungsgänge:  4

Abrechnung nach Anzahl der Reinigungsgänge

Ansprechpartner:
Herr Gohdes, Tel: 0421/361- 3513
Menge: 4,000 St

**2.9.30 Spritzen einsammeln und entsorgen**
Spritzen sammeln
Grünanlage Piepe - KTR 5727
Teilfläche gemäß Anlage Kartenausschnitt

Spritzen und Kanülen auf Pflanz-, Wege-, Rasen- und Sandflächen in stichsicheren Behältnissen sammeln, laden und zum Sammelcontainer auf dem Betriebshof Schweersweg 39, 28277 Bremen  befördern.

Fläche:  4.764,27 m²

Zeitraum:  01.06.2026 - 30.04.2027

Reinigungstage:  3 x wöchentlich,
  nach Anweisung des AG

Anzahl der Reinigungsgänge:  117
Menge: 117,000 St

#### Abschnitt 2.10 Neustadtswallanlagen KTR 6226

**2.10.10 Regel- Flächenreinigung, werktags**
Regel- Reinigung der Grünanlage Neustadtswallanlagen - KTR 6226

Papier, Dosen, Flaschen, Plastiktüten und sonstigen Unrat auf Pflanz-, Wege-, Rasen- und Sandflächen sammeln, laden, abfahren und zum Sammelcontainer auf dem Lagerplatz Am Friesenwerder, 28199 B‑remen befördern.

Auf Sand-, Rasen- und Wegeflächen sind ebenfalls Glasscherben zu beseitigen.

Fläche:  63.179,30 m²

Zeitraum:  01.06.2026 - 30.04.2027

Reinigungstag:  Mo/ Fr, an Werktagen

Anzahl der Reinigungsgänge:  98 (2 x wöchentlich)

Abrechnung nach Anzahl der Reinigungsgänge

Ansprechpartner:
Herr Hoopmann, Tel: 0421/361-9925
Menge: 98,000 St

**2.10.20 Regel- Flächenreinigung, an Sonn- und Feiertagen**
Regel- Reinigung der Grünanlage Neustadtswallanlagen - KTR 6226

Papier, Dosen, Flaschen, Plastiktüten und sonstigen Unrat auf Pflanz-, Wege-, Rasen- und Sandflächen sammeln, laden, abfahren und zum Sammelcontainer auf dem Lagerplatz Am Friesenwerder, 28199 B‑remen befördern.

Auf Sand-, Rasen- und Wegeflächen sind ebenfalls Glasscherben zu beseitigen.

Fläche:  63.179,30 m²

Zeitraum:  01.06.2026 - 30.04.2027

Reinigungstag:  Mo/ Fr, an Feiertagen

Anzahl der Reinigungsgänge:  6 x

Abrechnung nach Anzahl der Reinigungsgänge

Ansprechpartner:
Herr Hoopmann, Tel: 0421/361-9925
Menge: 6,000 St

**2.10.30 Sonder- Flächenreinigung Drogenstrategie, werktags**
Sonder- Reinigung im Rahmen der Drogenstrategie
Grünanlage Neustadtswallanlagen - KTR 6226

Papier, Dosen, Flaschen, Plastiktüten und sonstigen Unrat auf Pflanz-, Wege-, Rasen- und Sandflächen sammeln, laden, abfahren und zum Sammelcontainer auf dem Lagerplatz Am Friesenwerder, 28199 B‑remen befördern.

Auf Sand-, Rasen- und Wegeflächen sind ebenfalls Glasscherben zu beseitigen.

Fläche:  63.179,30 m²

Zeitraum:  01.06.2026 - 30.04.2027

Reinigungstag:  nach Anweisung des AG

Anzahl der Reinigungsgänge:  60

Abrechnung nach Anzahl der Reinigungsgänge

Ansprechpartner:
Herr Hoopmann, Tel: 0421/361-9925
Menge: 60,000 St

**2.10.40 Abfallbehälterleerung, werktags**
Abfallbehälterleerung in der Grünanlage Neustadtswall- anlagen KTR 6226

Abfallbehälter leeren,
falls erforderlich Umkreisreinigung (1,5 m Radius um den jeweiligen Papierkorb) vornehmen,
Abfall laden, abfahren und zum Sammelcontainer auf dem Lagerplatz Am Friesenwerder, 28199 B‑remen befördern.

Anzahl der Abfallbehälter: 35 St

Zeitraum:  01.06.2026 - 30.04.2027

Leerungstage:  Mo./ Mi./ Fr., an Werktagen

Anzahl der Leerungsgänge:  150  (3x wöchentlich)

Abfallbehältergröße:  bis 55l

Abrechnung nach Anzahl der Leerungsgänge.

Ansprechpartner:
Herr Hoopmann, Tel: 0421/361-9925
Menge: 150,000 St

**2.10.50 Abfallbehälterleerung, an Sonn- und Feiertagen**
Abfallbehälterleerung in der Grünanlage Neustadtswall- anlagen - KTR 6226 -

Abfallbehälter leeren,
falls erforderlich Umkreisreinigung (1,5 m Radius um den jeweiligen Papierkorb) vornehmen,
Abfall laden, abfahrenund zum Sammelcontainer auf dem Lagerplatz Am Friesenwerder, 28199 B‑remen befördern.

Anzahl der Abfallbehälter: 35 St

Zeitraum:  01.06.2026 - 30.04.2027

Leerungstage:  Mo./ Mi./ Fr. an Feiertagen

Anzahl derLeerungsgänge:  6 x

Abfallbehältergröße:  bis 55 l

Abrechnung nach Anzahl der Leerungsgänge.

Ansprechpartner:
Herr Hoopmann, Tel: 0421/361-9925
Menge: 6,000 St

#### Abschnitt 2.11 Neustadtswallanlagen KTR 6226 Teilfläche gemäß Anlage Kartenausschnitt

**2.11.10 Sonder- Flächenreinigung Drogenstrategie, werktags**
Sonder- Reinigung im Rahmen der Drogenstrategie
Grünanlage Neustadtswallanlagen - KTR 6226
Teilfläche gemäß Anlage Kartenausschnitt

Papier, Dosen, Flaschen, Plastiktüten und sonstigen Unrat auf Pflanz-, Wege-, Rasen- und Sandflächen sammeln, laden, abfahren und zum Sammelcontainer auf dem Lagerplatz Am Friesenwerder, 28199 B‑remen befördern.

Auf Sand-, Rasen- und Wegeflächen sind ebenfalls Glasscherben zu beseitigen.

Fläche:  918,88 m²

Zeitraum:  01.06.2026 - 30.04.2027

Reinigungstag:  3 x wöchentlich
  nach Anweisung des AG

Anzahl der Reinigungsgänge:  117

Abrechnung nach Anzahl der Reinigungsgänge

Ansprechpartner:
Herr Hoopmann, Tel: 0421/361-9925
Menge: 117,000 St

**2.11.20 Sonder- Flächenreinigung Drogenstrategie, feiertags**
Sonder- Reinigung im Rahmen der Drogenstrategie
Grünanlage Neustadtswallanlagen - KTR 6226
Teilfläche gemäß Anlage Kartenausschnitt

Papier, Dosen, Flaschen, Plastiktüten und sonstigen Unrat auf Pflanz-, Wege-, Rasen- und Sandflächen sammeln, laden, abfahren und zum Sammelcontainer auf dem Lagerplatz Am Friesenwerder, 28199 B‑remen befördern.

Auf Sand-, Rasen- und Wegeflächen sind ebenfalls Glasscherben zu beseitigen.

Fläche:  918,88 m²

Zeitraum:  01.06.2026 - 30.04.2027

Reinigungstag:  an Feiertagen Mo - Do
  nach Anweisung des AG

Anzahl der Reinigungsgänge:  4

Abrechnung nach Anzahl der Reinigungsgänge

Ansprechpartner:
Herr Hoopmann, Tel: 0421/361-9925
Menge: 4,000 St

**2.11.30 Spritzen einsammeln und entsorgen**
Spritzen sammeln
Grünanlage Neustadtswallanlagen - KTR 6226
Teilfläche gemäß Anlage Kartenausschnitt

Spritzen und Kanülen auf Pflanz-, Wege-, Rasen- und Sandflächen in stichsicheren Behältnissen sammeln, laden und zum Sammelcontainer auf dem Betriebshof Schweersweg 39, 28277 Bremen  befördern.

Fläche:  918,88 m²

Zeitraum:  01.06.2026 - 30.04.2027

Reinigungstage:  3 x wöchentlich,
  nach Anweisung des AG

Anzahl der Reinigungsgänge:  117
Menge: 117,000 St

#### Abschnitt 2.12 Neustadtswallanlagen KTR 6226 Teilfläche Hohentorspark gemäß Anlage Kartenausschnitt

**2.12.10 Sonder- Flächenreinigung Drogenstrategie, werktags**
Sonder- Reinigung im Rahmen der Drogenstrategie
Grünanlage Neustadtswallanlagen - KTR 6226
Teilfläche Hohentorspark gemäß Anlage Kartenausschnitt

Papier, Dosen, Flaschen, Plastiktüten und sonstigen Unrat auf Pflanz-, Wege-, Rasen- und Sandflächen sammeln, laden, abfahren und zum Sammelcontainer auf dem Lagerplatz Am Friesenwerder, 28199 B‑remen befördern.

Auf Sand-, Rasen- und Wegeflächen sind ebenfalls Glasscherben zu beseitigen.

Fläche:  8.689,71 m²

Zeitraum:  01.06.2026 - 30.04.2027

Reinigungstag:  3 x wöchentlich
  nach Anweisung des AG

Anzahl der Reinigungsgänge:  117

Abrechnung nach Anzahl der Reinigungsgänge

Ansprechpartner:
Herr Hoopmann, Tel: 0421/361-9925
Menge: 117,000 St

**2.12.20 Sonder- Flächenreinigung Drogenstrategie, feiertags**
Sonder- Reinigung im Rahmen der Drogenstrategie
Grünanlage Neustadtswallanlagen - KTR 6226
Teilfläche Hohentorspark gemäß Anlage Kartenausschnitt

Papier, Dosen, Flaschen, Plastiktüten und sonstigen Unrat auf Pflanz-, Wege-, Rasen- und Sandflächen sammeln, laden, abfahren und zum Sammelcontainer auf dem Lagerplatz Am Friesenwerder, 28199 B‑remen befördern.

Auf Sand-, Rasen- und Wegeflächen sind ebenfalls Glasscherben zu beseitigen.

Fläche:  8.689,71 m²

Zeitraum:  01.06.2026 - 30.04.2027

Reinigungstag:  anFeiertagen Mo - Do
  nach Anweisung des AG

Anzahl der Reinigungsgänge:  4

Abrechnung nach Anzahl der Reinigungsgänge

Ansprechpartner:
Herr Hoopmann, Tel: 0421/361-9925
Menge: 4,000 St

**2.12.30 Spritzen einsammeln und entsorgen**
Spritzen sammeln
Grünanlage Neustadtswallanlagen - KTR 6226
Teilfläche Hohentorspark gemäß Anlage Kartenausschnitt

Spritzen und Kanülen auf Pflanz-, Wege-, Rasen- und Sandflächen in stichsicheren Behältnissen sammeln, laden und zum Sammelcontainer auf dem Betriebshof Schweersweg 39, 28277 Bremen  befördern.

Fläche:  8.689,71 m²

Zeitraum:  01.06.2026 - 30.04.2027

Reinigungstage:  3 x wöchentlich,
  nach Anweisung des AG

Anzahl der Reinigungsgänge:  117
Menge: 117,000 St

#### Abschnitt 2.13 Leibnizplatz - KTR 5725

**2.13.10 Regel- Flächenreinigung, werktags**
Regel- Reinigung der Grünanlage Leibnizplatz - KTR 5725

Papier, Dosen, Flaschen, Plastiktüten und sonstigen Unrat auf Pflanz-, Wege-, Rasen- und Sandflächen sammeln, laden, abfahren und zum Sammelcontainer auf dem Lagerplatz Am Friesenwerder, 28199 B‑remen befördern.

Auf Sand-, Rasen- und Wegeflächen sind ebenfalls Glasscherben zu beseitigen.

Fläche:  17.820,00 m²

Zeitraum:  01.06.2026 - 30.04.2027

Reinigungstag:  Mo./ Fr. an Werktagen

Anzahl der Reinigungsgänge:  96 (2x wöchentlich)

Abrechnung nach Anzahl der Reinigungsgänge

Ansprechpartner:
Herr Hoopmann, Tel: 0421/361-9925
Menge: 96,000 St

**2.13.20 Regel- Flächenreinigung, an Sonn- und Feiertagen**
Regel- Reinigung der Grünanlage Leibnizplatz - KTR 5725

Papier, Dosen, Flaschen, Plastiktüten und sonstigen Unrat auf Pflanz-, Wege-, Rasen- und Sandflächen sammeln, laden, abfahren und zum Sammelcontainer auf dem Lagerplatz Am Friesenwerder, 28199 B‑remen befördern.

Auf Sand-, Rasen- und Wegeflächen sind ebenfalls Glasscherben zu beseitigen.

Fläche:  17.820,00 m²

Zeitraum:  01.06.2026 - 30.04.2027

Reinigungstag:  Mo./ Fr.  an Feiertagen

Anzahl der Reinigungsgänge:  8

Abrechnung nach Anzahl der Reinigungsgänge

Ansprechpartner:
Herr Hoopmann, Tel: 0421/361-9925
Menge: 8,000 St

**2.13.30 Sonder- Flächenreinigung Drogenstrategie, werktags**
Sonder- Reinigung im Rahmen der Drogenstrategie
Grünanlage Leibnizplatz - KTR 5725

Papier, Dosen, Flaschen, Plastiktüten und sonstigen Unrat auf Pflanz-, Wege-, Rasen- und Sandflächen sammeln, laden, abfahren und zum Sammelcontainer auf dem Lagerplatz Am Friesenwerder, 28199 B‑remen befördern.

Auf Sand-, Rasen- und Wegeflächen sind ebenfalls Glasscherben zu beseitigen.

Fläche:  17.820,00 m²

Zeitraum:  01.06.2026 - 30.04.2027

Reinigungstag:  nach Anweisung des AG

Anzahl der Reinigungsgänge:  25

Abrechnung nach Anzahl der Reinigungsgänge

Ansprechpartner:
Herr Hoopmann, Tel: 0421/361-9925
Menge: 25,000 St

**2.13.40 Abfallbehälterleerung, werktags**
Abfallbehälterleerung in der Grünanlage Leibnizplatz KTR 5725-

Abfallbehälter leeren,
falls erforderlich Umkreisreinigung (1,5 m Radius um den jeweiligen Papierkorb) vornehmen,
Abfall laden, abfahren und zum Sammelcontainer auf dem Lagerplatz Am Friesenwerder, 28199 B‑remen befördern.

Anzahl der Abfallbehälter: 14 St.

Zeitraum:  01.06.2026 - 30.04.2027

Leerungstage:  Mo./ Mi./  Fr.
  an Werktagen

Anzahl der Leerungsgänge:  150 (3 x wöchentlich)

Abfallbehältergröße:  bis 55l

Abrechnung nach Anzahl der Leerungsgänge.

Ansprechpartner:
Herr Hoopmann, Tel: 0421/361-9925
Menge: 150,000 St

**2.13.50 Abfallbehälterleerung, an Sonn- und Feiertagen**
Abfallbehälterleerung in der Grünanlage Leibnizplatz - KTR 5725 -

Abfallbehälter leeren,
falls erforderlich Umkreisreinigung (1,5 m Radius um den jeweiligen Papierkorb) vornehmen,
Abfall laden, abfahren und zum Sammelcontainer auf dem Lagerplatz Am Friesenwerder, 28199 B‑remen befördern.

Anzahl der Abfallbehälter: 14 St.

Zeitraum:  01.06.2026 - 30.04.2027

Leerungstage:  Mo./ Mi./ Fr. an Feiertagen

Anzahl der Leerungsgänge:  6 x

Abfallbehältergröße:  bis 55 l

Abrechnung nach Anzahl der Leerungsgänge.

Ansprechpartner:
Herr Hoopmann, Tel: 0421/361-9925
Menge: 6,000 St

#### Abschnitt 2.14 Leibnizplatz - KTR 5725 Teilfläche gemäß Anlage Kartenausschnitt

**2.14.10 Sonder- Flächenreinigung Drogenstrategie, werktags**
Sonder- Reinigung im Rahmen der Drogenstrategie
Grünanlage Leibnizplatz - KTR 5725
Teilfläche gemäß Anlage Kartenausschnitt

Papier, Dosen, Flaschen, Plastiktüten und sonstigen Unrat auf Pflanz-, Wege-, Rasen- und Sandflächen sammeln, laden, abfahren und zum Sammelcontainer auf dem Lagerplatz Am Friesenwerder, 28199 B‑remen befördern.

Auf Sand-, Rasen- und Wegeflächen sind ebenfalls Glasscherben zu beseitigen.

Fläche:  4.188,52 m²

Zeitraum:  01.06.2026 - 30.04.2027

Reinigungstag:  3 x wöchentlich
  nach Anweisung des AG

Anzahl der Reinigungsgänge:  117

Abrechnung nach Anzahl der Reinigungsgänge

Ansprechpartner:
Herr Hoopmann, Tel: 0421/361-9925
Menge: 117,000 St

**2.14.20 Sonder- Flächenreinigung Drogenstrategie, feiertags**
Sonder- Reinigung im Rahmen der Drogenstrategie
Grünanlage Leibnizplatz - KTR 5725
Teilfläche gemäß Anlage Kartenausschnitt

Papier, Dosen, Flaschen, Plastiktüten und sonstigen Unrat auf Pflanz-, Wege-, Rasen- und Sandflächen sammeln, laden, abfahren und zum Sammelcontainer auf dem Lagerplatz Am Friesenwerder, 28199 B‑remen befördern.

Auf Sand-, Rasen- und Wegeflächen sind ebenfalls Glasscherben zu beseitigen.

Fläche:  4.188,52 m²

Zeitraum:  01.06.2026 - 30.04.2027

Reinigungstag:  an Feiertagen Mo - Do
  nach Anweisung des AG

Anzahl der Reinigungsgänge:  4

Abrechnung nach Anzahl der Reinigungsgänge

Ansprechpartner:
Herr Hoopmann, Tel: 0421/361-9925
Menge: 4,000 St

**2.14.30 Spritzen einsammeln und entsorgen**
Spritzen sammeln
Grünanlage Neustadtswallanlagen - KTR 6226
Teilfläche gemäß Anlage Kartenausschnitt

Spritzen und Kanülen auf Pflanz-, Wege-, Rasen- und Sandflächen in stichsicheren Behältnissen sammeln, laden und zum Sammelcontainer auf dem Betriebshof Schweersweg 39, 28277 Bremen  befördern.

Fläche:  918,88 m²

Zeitraum:  01.06.2026 - 30.04.2027

Reinigungstage:  3 x wöchentlich,
  nach Anweisung des AG

Anzahl der Reinigungsgänge:  117
Menge: 117,000 St

#### Abschnitt 2.15 Westerdeich - KTR 6233

**2.15.10 Regel- Flächenreinigung, werktags**
Regel- Reinigung der Grünanlage Westerdeich - KTR 6233

Papier, Dosen, Flaschen, Plastiktüten und sonstigen Unrat auf Pflanz-, Wege-, Rasen- und Sandflächen sammeln, laden, abfahren und zum Sammelcontainer auf dem Lagerplatz Am Friesenwerder, 28199 B‑remen befördern.

Auf Sand-, Rasen- und Wegeflächen sind ebenfalls Glasscherben zu beseitigen.

Fläche:  47.186,00 m²

Zeitraum:  01.06.2026 - 30.04.2027

Reinigungstag:  Mo/ Fr, an Werktagen

Anzahl der Reinigungsgänge:  98 (2 x wöchentlich)

Abrechnung nach Anzahl der Reinigungsgänge

Ansprechpartner:
Herr Hoopmann, Tel: 0421/361-9925
Menge: 98,000 St

**2.15.20 Regel- Flächenreinigung, an Sonn- und Feiertagen**
Regel- Reinigung der Grünanlage Westerdeich - KTR 6233

Papier, Dosen, Flaschen, Plastiktüten und sonstigen Unrat auf Pflanz-, Wege-, Rasen- und Sandflächen sammeln, laden, abfahren und zum Sammelcontainer auf dem Lagerplatz Am Friesenwerder, 28199 B‑remen befördern.

Auf Sand-, Rasen- und Wegeflächen sind ebenfalls Glasscherben zu beseitigen.

Fläche:  47.186,00 m²

Zeitraum:  01.06.2026 - 30.04.2027

Reinigungstag:  Mo/ Fr, an Feiertagen

Anzahl der Reinigungsgänge:  6 x

Abrechnung nach Anzahl der Reinigungsgänge

Ansprechpartner:
Herr Hoopmann, Tel: 0421/361-9925
Menge: 6,000 St

**2.15.30 Sonder- Flächenreinigung Drogenstrategie, werktags**
Sonder- Reinigung im Rahmen der Drogenstrategie
Grünanlage Westerdeich - KTR 6233

Papier, Dosen, Flaschen, Plastiktüten und sonstigen Unrat auf Pflanz-, Wege-, Rasen- und Sandflächen sammeln, laden, abfahren und zum Sammelcontainer auf dem Lagerplatz Am Friesenwerder, 28199 B‑remen befördern.

Auf Sand-, Rasen- und Wegeflächen sind ebenfalls Glasscherben zu beseitigen.

Fläche:  47.186,00 m²

Zeitraum:  01.06.2026 - 30.04.2027

Reinigungstag:  nach Anweisung des AG

Anzahl der Reinigungsgänge:  5

Abrechnung nach Anzahl der Reinigungsgänge

Ansprechpartner:
Herr Hoopmann, Tel: 0421/361-9925
Menge: 5,000 St

**2.15.40 Abfallbehälterleerung, werktags**
Abfallbehälterleerung in der Grünanlage Westerdeich KTR 6233 -

Abfallbehälter leeren,
falls erforderlich Umkreisreinigung (1,5 m Radius um den jeweiligen Papierkorb) vornehmen,
Abfall laden, abfahren und zum Sammelcontainer auf dem Lagerplatz Am Friesenwerder, 28199 B‑remen befördern.

Anzahl der Abfallbehälter: 6 St.

Zeitraum:  01.06.2026 - 30.04.2027

Leerungstage:  Mo./ Mi./  Fr.
  an Werktagen

Anzahl der Leerungsgänge:  150

Abfallbehältergröße:  bis 55l

Abrechnung nach Anzahl der Leerungsgänge.

Ansprechpartner:
Herr Hoopmann, Tel: 0421/361-9925
Menge: 150,000 St

**2.15.50 Abfallbehälterleerung, an Sonn- und Feiertagen**
Abfallbehälterleerung in der Grünanlage Westerdeich - KTR 6233 -

Abfallbehälter leeren,
falls erforderlich Umkreisreinigung (1,5 m Radius um den jeweiligen Papierkorb) vornehmen,
Abfall laden, abfahren und zum Sammelcontainer auf dem Lagerplatz Am Friesenwerder, 28199 B‑remen befördern.

Anzahl der Abfallbehälter: 6 St.

Zeitraum:  01.06.2026 - 30.04.2027

Leerungstage:  Mo./ Mi./ Fr. an Feiertagen

Anzahl der Leerungsgänge:  6 x

Abfallbehältergröße:  bis 55 l

Abrechnung nach Anzahl der Leerungsgänge.

Ansprechpartner:
Herr Hoopmann, Tel: 0421/361-9925
Menge: 6,000 St

#### Abschnitt 2.16 Cato-Bontjes-van-Beek-Platz KTR 8005755

**2.16.10 Regel- Flächenreinigung, werktags**
Regel- Reinigung der Grünanlage Cato-Bontjes-van-Beek-Platz KTR 8005755

Papier, Dosen, Flaschen, Plastiktüten und sonstigen Unrat auf Pflanz-, Wege-, Rasen- und Sandflächen sammeln, laden, abfahren und zum Sammelcontainer auf dem Betriebshof Schweersweg 39, 28277 Bremen befördern.

Auf Sand-, Rasen- und Wegeflächen sind ebenfalls Glasscherben zu beseitigen.

Fläche:  4.209,00 m²

Zeitraum:  01.06.2026 - 30.04.2027

Reinigungstag:  Mo/ Mi/ Fr, an Werktagen

Anzahl der Reinigungsgänge:  147 (3 x wöchentlich)

Abrechnung nach Anzahl der Reinigungsgänge

Ansprechpartner:
Herr Gohdes, Tel: 0421/361- 3513
Menge: 147,000 St

**2.16.20 Regel- Flächenreinigung, an Sonn- und Feiertagen**
Regel- Reinigung der Grünanlage Cato-Bontjes-van-Beek-Platz KTR 8005755

Papier, Dosen, Flaschen, Plastiktüten und sonstigen Unrat auf Pflanz-, Wege-, Rasen- und Sandflächen sammeln, laden, abfahren und zum Sammelcontainer auf dem Betriebshof Schweersweg 39, 28277 Bremen befördern.

Auf Sand-, Rasen- und Wegeflächen sind ebenfalls Glasscherben zu beseitigen.

Fläche:  4.209,00  m²

Zeitraum:  01.06.2026 - 30.04.2027

Reinigungstag:  Mo/ Fr, an Feiertagen

Anzahl der Reinigungsgänge:  6 x

Abrechnung nach Anzahl der Reinigungsgänge

Ansprechpartner:
Herr Gohdes, Tel: 0421/361- 3513
Menge: 6,000 St

**2.16.30 Sonder- Flächenreinigung Drogenstrategie, werktags**
Sonder- Reinigung im Rahmen der Drogenstrategie
Grünanlage Cato-Bontjes-van-Beek-Platz KTR 8005755

Papier, Dosen, Flaschen, Plastiktüten und sonstigen Unrat auf Pflanz-, Wege-, Rasen- und Sandflächen sammeln, laden, abfahren und zum Sammelcontainer auf dem Betriebshof Schweersweg 39, 28277 Bremen befördern.

Auf Sand-, Rasen- und Wegeflächen sind ebenfalls Glasscherben zu beseitigen.

Fläche:  4.209,00 m²

Zeitraum:  01.06.2026 - 30.04.2027

Reinigungstag:  nach Anweisung des AG

Anzahl der Reinigungsgänge:  15

Abrechnung nach Anzahl der Reinigungsgänge

Ansprechpartner:
Herr Gohdes, Tel: 0421/361- 3513
Menge: 15,000 St

**2.16.40 Abfallbehälterleerung, werktags**
Abfallbehälterleerung in der Grünanlage
Cato-Bontjes-van-Beek-Platz KTR 8005755

Abfallbehälter leeren,
falls erforderlich Umkreisreinigung (1,5 m Radius um den jeweiligen Papierkorb) vornehmen,
Abfall laden, abfahren und zum Sammelcontainer auf dem Betriebshof Schweersweg 39, 28277 Bremen befördern.

Anzahl der Abfallbehälter: 4 St.

Zeitraum:  01.06.2026 - 30.04.2027

Leerungstage:  Mo./ Mi./ Fr.
  an Werktagen

Anzahl der Leerungsgänge:  150

Abfallbehältergröße:  bis 55l

Abrechnung nach Anzahl der Leerungsgänge.

Ansprechpartner:
Herr Gohdes, Tel: 0421/361- 3513
Menge: 150,000 St

**2.16.50 Abfallbehälterleerung, an Sonn- und Feiertagen**
Abfallbehälterleerung in der Grünanlage
Cato-Bontjes-van-Beek-Platz KTR 8005755

Abfallbehälter leeren,
falls erforderlich Umkreisreinigung (1,5 m Radius um den jeweiligen Papierkorb) vornehmen,
Abfall laden, abfahren und zum Sammelcontainer auf dem Betriebshof Schweersweg 39, 28277 Bremen befördern.

Anzahl der Abfallbehälter: 4 St.

Zeitraum:  01.06.2026 - 30.04.2027

Leerungstage:  Mo./ Mi./ Fr. an Feiertagen

Anzahl der Leerungsgänge:  6 x

Abfallbehältergröße:  bis 55 l

Abrechnung nach Anzahl der Leerungsgänge.

Ansprechpartner:
Herr Gohdes, Tel: 0421/361- 3513
Menge: 6,000 St

#### Abschnitt 2.17 Thedinghauser Straße bis Valkenburghstraße KTR 8005719

**2.17.10 Regel- Flächenreinigung, werktags**
Regel- Reinigung der Grünanlage Thedinghauser Straße bis Valkenburghstraße KTR 8005719

Papier, Dosen, Flaschen, Plastiktüten und sonstigen Unrat auf Pflanz-, Wege-, Rasen- und Sandflächen sammeln, laden, abfahren und zum Sammelcontainer auf dem Betriebshof Schweersweg 39, 28277 Bremen befördern.

Auf Sand-, Rasen- und Wegeflächen sind ebenfalls Glasscherben zu beseitigen.

Fläche:  45.843,00 m²

Zeitraum:  01.06.2026 - 30.04.2027

Reinigungstag:  Mo/ Fr, an Werktagen

Anzahl der Reinigungsgänge:  98 (2 x wöchentlich)

Abrechnung nach Anzahl der Reinigungsgänge

Ansprechpartner:
Herr Gohdes, Tel: 0421/361- 3513
Menge: 98,000 St

**2.17.20 Regel- Flächenreinigung, an Sonn- und Feiertagen**
Regel- Reinigung der Grünanlage Thedinghauser Straße bis Valkenburghstraße KTR 8005719

Papier, Dosen, Flaschen, Plastiktüten und sonstigen Unrat auf Pflanz-, Wege-, Rasen- und Sandflächen sammeln, laden, abfahren und zum Sammelcontainer auf dem Betriebshof Schweersweg 39, 28277 Bremen befördern.

Auf Sand-, Rasen- und Wegeflächen sind ebenfalls Glasscherben zu beseitigen.

Fläche:  45.843,00 m²

Zeitraum:  01.06.2026 - 30.04.2027

Reinigungstag:  Mo/ Fr, an Feiertagen

Anzahl der Reinigungsgänge:  6 x

Abrechnung nach Anzahl der Reinigungsgänge

Ansprechpartner:
Herr Gohdes, Tel: 0421/361- 3513
Menge: 6,000 St

**2.17.30 Sonder- Flächenreinigung Drogenstrategie, werktags**
Sonder- Reinigung im Rahmen der Drogenstrategie
Grünanlage Thedinghauser Straße bis Valkenburghstraße KTR 8005719

Papier, Dosen, Flaschen, Plastiktüten und sonstigen Unrat auf Pflanz-, Wege-, Rasen- und Sandflächen sammeln, laden, abfahren und zum Sammelcontainer auf dem Betriebshof Schweersweg 39, 28277 Bremen befördern.

Auf Sand-, Rasen- und Wegeflächen sind ebenfalls Glasscherben zu beseitigen.

Fläche:  45.843,00 m²

Zeitraum:  01.06.2026 - 30.04.2027

Reinigungstag:  nach Anweisung des AG

Anzahl der Reinigungsgänge:  15

Abrechnung nach Anzahl der Reinigungsgänge

Ansprechpartner:
Herr Gohdes, Tel: 0421/361- 3513
Menge: 15,000 St

**2.17.40 Abfallbehälterleerung, werktags**
Abfallbehälterleerung in der Grünanlage
Thedinghauser Straße bis Valkenburghstraße KTR 8005719

Abfallbehälter leeren,
falls erforderlich Umkreisreinigung (1,5 m Radius um den jeweiligen Papierkorb) vornehmen,
Abfall laden, abfahren und zum Sammelcontainer auf dem Betriebshof Schweersweg 39, 28277 Bremen befördern.

Anzahl der Abfallbehälter: 12 St.

Zeitraum:  01.06.2026 - 30.04.2027

Leerungstage:  Mo./ Mi./  Fr.
  an Werktagen

Anzahl der Leerungsgänge:  150

Abfallbehältergröße:  bis 55l

Abrechnung nach Anzahl der Leerungsgänge.

Ansprechpartner:
Herr Gohdes, Tel: 0421/361- 3513
Menge: 150,000 St

**2.17.50 Abfallbehälterleerung, an Sonn- und Feiertagen**
Abfallbehälterleerung in der Grünanlage
Thedinghauser Straße bis Valkenburghstraße KTR 8005719

Abfallbehälter leeren,
falls erforderlich Umkreisreinigung (1,5 m Radius um den jeweiligen Papierkorb) vornehmen,
Abfall laden, abfahren und zum Sammelcontainer auf dem Betriebshof Schweersweg 39, 28277 Bremen befördern.

Anzahl der Abfallbehälter: 12 St.

Zeitraum:  01.06.2026 - 30.04.2027

Leerungstage:  Mo./ Mi./ Fr. an Feiertagen

Anzahl der Leerungsgänge:  6 x

Abfallbehältergröße:  bis 55 l

Abrechnung nach Anzahl der Leerungsgänge.

Ansprechpartner:
Herr Gohdes, Tel: 0421/361- 3513
Menge: 6,000 St

#### Abschnitt 2.18 KiSpi Huckelrieder Park KTR 8005633

**2.18.10 zusätzl. Flächenreinigung, werktags**
zusätzliche Flächen-Reinigung
KiSpi Huckelrieder Park KTR 8005633

Papier, Dosen, Flaschen, Plastiktüten und sonstigen Unrat auf Pflanz-, Wege-, Rasen- und Sandflächen sammeln, laden, abfahren und zum Sammelcontainer auf dem Betriebshof Schweersweg 39, 28277 Bremen befördern.

Auf Sand-, Rasen- und Wegeflächen sind ebenfalls Glasscherben zu beseitigen.

Fläche:  1.851,00 m²

Zeitraum:  01.06.2026 - 31.10.2026 und
  01.04.2027 - 30.04.2027

Reinigungstag:  Montag an Werktagen

Anzahl der Reinigungsgänge:  26 (1 x wöchentlich)

Abrechnung nach Anzahl der Reinigungsgänge

Ansprechpartner:
Herr Gohdes, Tel: 0421/361- 3513
Menge: 26,000 St

**2.18.20 zusätzl. Abfallbehälterleerung, werktags**
Abfallbehälterleerung
KiSpi Huckelrieder Park KTR 8005633

Abfallbehälter leeren,
falls erforderlich Umkreisreinigung (1,5 m Radius um den jeweiligen Papierkorb) vornehmen,
Abfall laden, abfahren und zum Sammelcontainer auf dem Betriebshof Schweersweg 39, 28277 Bremen befördern.

Anzahl der Abfallbehälter: 3 St. á 60l

Zeitraum:  01.06.2026 - 31.10.2026 und
  01.04.2027 - 30.04.2027

Leerungstage:  Mo./ Fr.
  an Werktagen

Anzahl der Leerungsgänge:  52 (2 x wöchentlich)

Abfallbehältergröße:  bis 60l

Abrechnung nach Anzahl der Leerungsgänge.

Ansprechpartner:
Herr Gohdes, Tel: 0421/361- 3513
Menge: 52,000 St

#### Abschnitt 2.19 KiSpi Stichnathstraße KTR 8005642

**2.19.10 zusätzl. Flächenreinigung, werktags**
zusätzliche Flächen-Reinigung
KiSpi Stichnathstraße KTR 8005642

Papier, Dosen, Flaschen, Plastiktüten und sonstigen Unrat auf Pflanz-, Wege-, Rasen- und Sandflächen sammeln, laden, abfahren und zum Sammelcontainer auf dem Betriebshof Schweersweg 39, 28277 Bremen befördern.

Auf Sand-, Rasen- und Wegeflächen sind ebenfalls Glasscherben zu beseitigen.

Fläche:  2.656,00 m²

Zeitraum:  01.06.2026 - 31.10.2026 und
  01.04.2027 - 30.04.2027

Reinigungstag:  Mo./ Mi./ Fr. an Werktagen

Anzahl der Reinigungsgänge:  78 (3 x wöchentlich)

Abrechnung nach Anzahl der Reinigungsgänge

Ansprechpartner:
Herr Gohdes, Tel: 0421/361- 3513
Menge: 78,000 St

**2.19.20 zusätzl. Abfallbehälterleerung, werktags**
Abfallbehälterleerung
KiSpi Stichnathstraße KTR 8005642

Abfallbehälter leeren,
falls erforderlich Umkreisreinigung (1,5 m Radius um den jeweiligen Papierkorb) vornehmen,
Abfall laden, abfahren und zum Sammelcontainer auf dem Betriebshof Schweersweg 39, 28277 Bremen befördern.

Anzahl der Abfallbehälter: 5 St. á 45l

Zeitraum:  01.06.2026 - 31.10.2026 und
  01.04.2027 - 30.04.2027

Leerungstage:  Mo./ Mi./ Fr. an Werktagen

Anzahl der Leerungsgänge:  78 (3 x wöchentlich)

Abfallbehältergröße:  bis 45l

Abrechnung nach Anzahl der Leerungsgänge.

Ansprechpartner:
Herr Gohdes, Tel: 0421/361- 3513
Menge: 78,000 St

#### Abschnitt 2.20 KiSpi Wischmannstraße KTR 8005645

**2.20.10 zusätzl. Flächenreinigung, werktags**
zusätzliche Flächen-Reinigung
KiSpi Wischmannstraße KTR 8005645

Papier, Dosen, Flaschen, Plastiktüten und sonstigen Unrat auf Pflanz-, Wege-, Rasen- und Sandflächen sammeln, laden, abfahren und zum Sammelcontainer auf dem Betriebshof Schweersweg 39, 28277 Bremen befördern.

Auf Sand-, Rasen- und Wegeflächen sind ebenfalls Glasscherben zu beseitigen.

Fläche:  7.304,00 m²

Zeitraum:  01.06.2026 - 31.10.2026 und
  01.04.2027 - 30.04.2027

Reinigungstag:  Mo./ Mi./ Fr. an Werktagen

Anzahl der Reinigungsgänge:  78 (3 x wöchentlich)

Abrechnung nach Anzahl der Reinigungsgänge

Ansprechpartner:
Herr Gohdes, Tel: 0421/361- 3513
Menge: 78,000 St

**2.20.20 zusätzl. Abfallbehälterleerung, werktags**
Abfallbehälterleerung
KiSpi Wischmannstraße KTR 8005645

Abfallbehälter leeren,
falls erforderlich Umkreisreinigung (1,5 m Radius um den jeweiligen Papierkorb) vornehmen,
Abfall laden, abfahren und zum Sammelcontainer auf dem Betriebshof Schweersweg 39, 28277 Bremen befördern.

Anzahl der Abfallbehälter:  7 St.

Zeitraum:  01.06.2026 - 31.10.2026 und
  01.04.2027 - 30.04.2027

Leerungstage:  Mo./ Mi./ Fr. an Werktagen

Anzahl der Leerungsgänge:  78 (3 x wöchentlich)

Abfallbehältergröße:  3 x bis 45 l, 1 x bis 70l,
  1 x 120 l, 2 x bis 50 l

Abrechnung nach Anzahl der Leerungsgänge.

Ansprechpartner:
Herr Gohdes, Tel: 0421/361- 3513
Menge: 78,000 St
